# Erneuerung Oberbau Fristowbrücke
Angebotsaufforderung (GAEB 90, DA83)
Währung: EUR
Auftraggeber: Fontanestadt Neuruppin

## Erneuerung Oberbau Fristowbrücke

### 01 Baustelleneinrichtung

**01.0001 Baustelle einrichten**
Baustelle einrichten, vorhalten und räumen für
sämtliche im Leistungsverzeichnis
beschriebenen Leistungen. Beschaffung der nötigen
Lagerflächen für Maschinen, Geräte
und Materialien, einschließlich Vorhaltung und
Beräumung. Der Auftraggeber stellt
keinen Baustellenlagerplatz zur Verfügung. Strom- und
Wasseranschluß beschaffen,
soweit benötigt.
Koordinierung mit zuständigen Medienträgern, Behörden,
Verkehrsbetrieben und Auftragnehmer angrenzender
Gewerke.
Menge: 1,000 psch

**01.0002 Verkehrssicherung**
Verkehrssicherung durchführen
Anlagen zur Verkehrssicherung und
Umleitungsbeschilderung aufstellen, vorhalten,
kontrollieren und nach Bauende entfernen.
Verkehrssicherung gemäß Anordnung durch die zuständigen
Behörden einschließlich der Beantragung der
verkehrsrechtlichen Genehmigung und Ausgleich der
anfallenden Gebühren.
Menge: 1,000 psch

### 02 Rückbau

**02.0001 Vorhandenen Oberbelag ausbauen und entsorgen**
Bohlenbelag und Traggerüst (Holz) ausbauen und
entsorgen
Bauholz unterschiedlichen Querschnittes (16x20cm u.
8x20cm) ausbauen, entfernen, verladen und
fachgerecht entsorgen.
Altholz AIV (AVV170204)
Entsorgungsnachweise sind dem AG zu übergeben.
Menge: 105,000 m2

### 03 Neubau

**03.0001 Tragbelag Quer Balken 20x20x420 cm**
Kunststoffprofile aus glasfaserverstärktem
Mischpolymerisat (Recyclat)
20 x 20 x 420cm liefern und quer zur Fahrbahn einbauen
einschließlich aller Bohrungen und Verschraubungen.
Ablängungen, Schnittverluste und Kleinmaterial sind mit
einzukalkulieren.
Verwendung von Schrauben und Kleinmaterial,sowie
Verarbeitung der Profile, nach Herstellerempfehlung.
TRIMAX  nach DiBt - Zulassung
Z-10.9-357 oder gleichwertig.
Alternatives Material bedarf statischen Nachweis.

.......................................................
...........................
Angebotenes Fabrikat
Menge: 504,000 m

**03.0002 Verschleißbelag Bohlen 5x30 cm**
Kunststoffprofile aus glasfaserverstärktem
Mischpolymerisat (Recyclat)
geriffelt 5 x 30cm liefern und im Winkel von 45 Grad
zur Fahrbahn einbauen einschließlich aller Bohrungen
und Verschraubungen.
Ablängungen, Schnittverluste und Kleinmaterial sind mit
einzukalkulieren.
Verwendung von Schrauben und Kleinmaterial,sowie
Verarbeitung der Profile, nach Herstellerempfehlung.
TRIMAX  nach DiBt - Zulassung
Z-10.9-357 oder gleichwertig.
Alternatives Material bedarf statischen Nachweis.

.......................................................
...........................
Angebotenes Fabrikat
Menge: 73,000 m2

**03.0003 Tragbelag Längs Balken 10x10 cm**
Tragbelag in Kappen
Kunststoffprofile aus glasfaserverstärktem
Mischpolymerisat (Recyclat)
10 x 10 cm liefern und längs zur Fahrbahn einbauen
einschließlich aller Bohrungen und Verschraubungen.
Ablängungen, Schnittverluste und Kleinmaterial sind mit
einzukalkulieren.
Verwendung von Schrauben und Kleinmaterial,sowie
Verarbeitung der Profile, nach Herstellerempfehlung.
TRIMAX  nach DiBt - Zulassung
Z-10.9-357 oder gleichwertig.
Alternatives Material bedarf statischen Nachweis.

.......................................................
...........................
Angebotenes Fabrikat
Menge: 96,000 m

**03.0004 Verschleißbelag Bohlen 5x30 cm**
Verschleißbelag auf Kappen
Kunststoffprofile aus glasfaserverstärktem
Mischpolymerisat (Recyclat)
geriffelt 5 x 30cm liefern und einbauen einschließlich
aller Bohrungen und Verschraubungen.
Ablängungen, Schnittverluste und Kleinmaterial sind mit
einzukalkulieren.
Verwendung von Schrauben und Kleinmaterial,sowie
Verarbeitung der Profile, nach Herstellerempfehlung.
TRIMAX  nach DiBt - Zulassung
Z-10.9-357 oder gleichwertig.
Alternatives Material bedarf statischen Nachweis.

.......................................................
...........................
Angebotenes Fabrikat
Menge: 29,000 m2

**03.0005 Verblendung Stirnseite Bohlen 3x30 cm**
Verblendung an Stirnseiten
Kunststoffprofile aus glasfaserverstärktem
Mischpolymerisat (Recyclat)
glattt 5 x 30 cm liefern und einbauen einschließlich
aller Bohrungen und Verschraubungen.
Ablängungen, Schnittverluste und Kleinmaterial sind mit
einzukalkulieren.
Verwendung von Schrauben und Kleinmaterial,sowie
Verarbeitung der Profile, nach Herstellerempfehlung.
TRIMAX  nach DiBt - Zulassung
Z-10.9-357 oder gleichwertig.
Alternatives Material bedarf statischen Nachweis.

.......................................................
...........................
Angebotenes Fabrikat
Menge: 96,000 m

**03.0006 Bohlen 5 x 10 cm als Schrammbord**
Schrammbord
Kunststoffprofile aus glasfaserverstärktem
Mischpolymerisat (Recyclat)
glattt 5 x 10cm liefern und einbauen einschließlich
aller Bohrungen und Verschraubungen.
Ablängungen, Schnittverluste und Kleinmaterial sind mit
einzukalkulieren.
Verwendung von Schrauben und Kleinmaterial,sowie
Verarbeitung der Profile, nach Herstellerempfehlung.
TRIMAX  nach DiBt - Zulassung
Z-10.9-357 oder gleichwertig.
Alternatives Material bedarf statischen Nachweis.

.......................................................
...........................
Angebotenes Fabrikat
Menge: 96,000 m

USt %: 19,00
